# ENB Üf Bollener Landstraße
Angebotsaufforderung (GAEB DA XML 3.2, DA83)
Projekt: A-13410-00
Währung: EUR
Auftraggeber: Autobahn GmbH des Bundes, Niederlassung Nordwest (Hannover), Außenstelle Verden, Autobahn GmbH-NL Nordwest, Hamburger Str.26, 27283 Verden, Hamburger Straße 26, 27283 Verden/Aller
Erstellt mit: GXML Toolbox V3.3 R20230829, iTWO_64 V25.0.650, 12.06.2026

## 03 Voruntersuchungen
Datum: 12.06.2026
WaGr: 99_99_02

### Abschnitt 00 Voruntersuchungen

#### Unterabschnitt 00.00 Baustelleneinrichtung

**00.00.0001 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'alle Leistungen beim BW ÜF 3403'

Zufahrt zur Baustelle vorhanden.
Menge: 1,000 Psch
Leistungsbereichkatalog: 101

**00.00.0002 Baustelle räumen**
*** Pauschalposition
StL-Nr. 1910111299
Baustelle von allen Geräten, Anlagen, Einrichtungen und
dgl. räumen. Benutzte Flächen und Wege entsprechend dem
ursprünglichen Zustand herrichten. Soweit nicht für
bestimmte Leistungen für das Räumen der Baustelle gesonderte Positionen im Leistungsverzeichnis enthalten
sind, gilt die Pauschale
für 'alle Leistungen beim BW ÜF 3403'
Menge: 1,000 Psch
Leistungsbereichkatalog: 101

#### Unterabschnitt 00.01 Verkehrssicherung

*Hinweis: Verkehrssicherung notwendig für Arbeiten auf dem Brückenbauwerk. Für Arbeiten unterm Brückenbauwerk auf der Autobahn erfolgt die Absicherung von der Autobahnmeisterei*
Verkehrssicherung notwendig für Arbeiten auf dem Brückenbauwerk. Für Arbeiten unterm Brückenbauwerk auf der Autobahn erfolgt die Absicherung von der Autobahnmeisterei.

**00.01.0001 Verk.sich. kürzerer Dauer durchf.*stat. Arbeitsst. bei Tageslicht*Anordnung n. Unt.**
StL-Nr. 2110513509100119
Verkehrssicherung an Arbeitsstellen von kürzerer Dauer
betriebsfertig aufbauen, vorhalten, warten, instand
setzen, betreiben und abbauen. Vorübergehende Verkehrssicherungsmaßnahmen durchführen.
Nach Verkehrszeichenplan Bezeichnung/Nummer 'VZ-Plan C1/5'

Für stationäre Arbeitsstelle.
Bei Tageslicht.
Verkehrsrechtliche Anordnung nach Unterlagen des AG
einholen und zugehörige Unterlagen erstellen. Erforderliche Ortsbesichtigungen zur Erstellung der Planunterlagen für die verkehrsrechtliche Anordnung durchführen.
Anfallende Gebühren 'anfallende Gebühren sind mit einzukalkulieren.
Abrechnungseinheit 1 Stk. / je Tag'
Menge: 2,000 St
Leistungsbereichkatalog: 105

#### Unterabschnitt 00.02 Probenentnahmen

*Hinweis: Folgende OZ werden angewendet für die Brückenfahrbahn*
Folgende  nach folgende OZ werden angewendet für die Brückenfahrbahn

**00.02.0001 Bohrkern DN 150 Asphalt**
Bohrkernentnahme DN 150 Asphalt
Auf- und Abbauen sowie umstellen des Bohrgerätes von Bohransatzpunkt zum nächsten Bohransatzpunkt.
Einmesse des Bohransatzpunkt.
Bohrkerne Innendurchmesser 150mm Asphalt, inkl. verfüllen und verdichten.
Bohrkern für Voruntersuchung nach Angabe des AG entnehmen.
Die Bohrkerne und die Entnahmestelle sind nummerisch zu kennzeichnen und in einer Tabelle mit Stationierung festzuhalten.
Bohrloch fachgerecht verfüllen.
Bohrtiefe bis 8 cm
Material= Asphalt und Abdichtung
Verfüllungsmaterial: mind. die obersten 6 cm sind mit Asphalt zu verfüllen
Entnommenen Bohrkerne in luftdicht verschließbaren Behältern abfüllen und Behälter beschriften

Alle erforderlichen Lohn- und Gerätekosten sind mit einzukalkulieren
Menge: 0,160 m

**00.02.0002 Bohrkern DN 150 Asphalt, Brückenvorfelder**
Bohrkernentnahme DN 150 Asphalt
Auf- und Abbauen sowie umstellen des Bohrgerätes von Bohransatzpunkt zum nächsten Bohransatzpunkt.
Einmesse des Bohransatzpunkt.
Bohrkerne Innendurchmesser 150mm Asphalt, inkl. verfüllen und verdichten.
Bohrkern für Voruntersuchung nach Angabe des AG entnehmen.
Die Bohrkerne und die Entnahmestelle sind nummerisch zu kennzeichnen und in einer Tabelle mit Stationierung festzuhalten.
Bohrloch fachgerecht verfüllen.
Bohrtiefe bis 12 cm
Material= Asphalt, Brückenvorfelder
Verfüllungsmaterial: mind. die obersten 6 cm sind mit Asphalt zu verfüllen
Entnommenen Bohrkerne in luftdicht verschließbaren Behältern abfüllen und Behälter beschriften

Alle erforderlichen Lohn- und Gerätekosten sind mit einzukalkulieren
Menge: 0,240 m

**00.02.0003 Probenahme SOB**
Fachgerechte Probenahme ungebundener Ausbaustoffe Schichten ohne Bindemittel unter der Asphaltschicht außerhalb des Brückenbauwerkes für die chemische Analytik . Horizontweise beproben. EP gilt für eine Einzelprobe. Entnommenes Material in luftdicht verschließbaren Behältern abfüllen und Behälter beschriften.
Probenahmestelle wieder verfüllen und verdichten, ggf.
Verfüllmaterial zuliefern.
Probeentnahme bis 1,00 m unter der Fahrbahnunterkante
Brückenvorfelder

Dokumentation durch Probenahmeprotokoll.
Alle erforderlichen Lohn- und Gerätekosten sind mit einzukalkulieren
Menge: 2,000 St

**00.02.0004 Probenahme von Abdichtung**
Probenahme von Abdichtung auf den Bauwerken, auf den Bauwerksübergängen zur Schadstofferkundung.
EP gilt für Einzelprobeentnahme inkl. evtl. Mischprobenerstellung.
Entnommenes Material in luftdicht verschließbaren Behältern abfüllen und Behälter beschriften

Alle erforderliche Lohn- und Gerätekosten sind mit einzukalkulieren.
Menge: 2,000 St

**00.02.0005 Probenahme Fugenmaterial**
Probenahme des bituminösen Fugenmaterials zur Schadstofferkundung (PAK, Asbest, PCB7). EP gilt für Einzelprobeentnahme inkl. evtl. Mischprobenerstellung.
Entnommenes Material in luftdicht verschließbaren Behältern abfüllen und Behälter beschriften.
Probenahmestelle ggf. wieder verfüllen und verdichten, ggf. Verfüllmaterial zuliefern.
Alle erforderlichen Lohn- und Gerätekosten sind mit einzukalkulieren
Menge: 2,000 St

**00.02.0006 Hubsteiger für Abstandshalter**
Der Einsatz umfasst die Gestellung eines geeigneten Hubsteigers einschließlich Gründung, nach statischen, konstruktiven und sicherheitstechnischen Erfordernissen. Inkl. erforderlichem Personal, das Aufstellen und das Abbauen sowie das Umstellen von Ansatzpunkt zu Ansatzpunkt.
Alle erforderlichen Lohn- und Gerätekosten sind mit einzukalkulieren.
Menge: 2,000 d

**00.02.0007 Gerätestillstand Hubsteiger**
Stillstand des Gerätes und des eingesetzten Personals
auf Anordnung des AG. Vergütet wird ein Verrechnungssatz, der alle Aufwendungen für den Stillstand des Ge-
rätes, ggf. davon abhängige Geräte sowie die Kosten für
das hierfür eingesetzte Personal einschließlich sämtlicher Zuschläge enthält. Abgerechnet wird nach angeordneten Stillstandszeiten. Die Abrechnung erfolgt je angefangener Stunde.
Gerät 'Hubsteiger'
Menge: 5,000 h

*Hinweis: Folgende OZ werden angewendet für die Fahrbahn auf der A 1 unterm Bauwerk*
Folgende OZ werden angewendet für die Fahrbahn auf der A1 unterm Bauwerk

**00.02.0008 Bohrkern DN 150 Asphalt**
Bohrkernentnahme DN 150 Asphalt
Auf- und Abbauen sowie umstellen des Bohrgerätes von Bohransatzpunkt zum nächsten Bohransatzpunkt.
Einmesse des Bohransatzpunkt.
Bohrkerne Innendurchmesser 150mm Asphalt, inkl. verfüllen und verdichten.
Bohrkern für Voruntersuchung nach Angabe des AG entnehmen.
Die Bohrkerne und die Entnahmestelle sind nummerisch zu kennzeichnen und in einer Tabelle mit Stationierung festzuhalten.
Bohrloch fachgerecht verfüllen.
Bohrtiefe bis 25 cm
Material= Asphalt
Verfüllungsmaterial: mind. die obersten 6 cm sind mit Asphalt zu verfüllen
Entnommenen Bohrkerne in luftdicht verschließbaren Behältern abfüllen und Behälter beschriften

Alle erforderlichen Lohn- und Gerätekosten sind mit einzukalkulieren
Menge: 0,500 m

**00.02.0009 Probenahme SOB**
Fachgerechte Probenahme ungebundener Ausbaustoffe Schichten ohne Bindemittel unter der Asphaltschicht außerhalb des Brückenbauwerkes für die chemische Analytik . Horizontweise beproben. EP gilt für eine Einzelprobe. Entnommenes Material in luftdicht verschließbaren Behältern abfüllen und Behälter beschriften.
Probenahmestelle wieder verfüllen und verdichten, ggf.
Verfüllmaterial zuliefern.
Probeentnahme bis 1,00 m unter der Fahrbahnunterkante

Dokumentation durch Probenahmeprotokoll.
Alle erforderlichen Lohn- und Gerätekosten sind mit einzukalkulieren
Menge: 2,000 St

*Hinweis: Folgende OZ werden angewendet für alle anderen Bauwerksteile*
Folgende OZ werden angewendet für den Bauwerksteile

**00.02.0010 Bohrkernentnahme Beton DN 100 mm**
Bohrkernentnahme mit Innendurchmesser 100 mm im Brückenbauwerk zur Gewinnung von Materialproben zur Schadstoffanalyse durchführen. Die Lage der Bewehrung ist vorab zu markieren, um Beschädigungen zu vermeiden.
Probenahme im Widerlager, Stütze und Kappen, Neigung 90° bis zur Vertikalen.
Bohrkernentnahme in Beton, Stahlbeton Natur- und Kunststein. Bohrtiefe max. 15 cm
Entnommenen Bohrkern in luftdicht verschließbaren Behältern abfüllen und Behälter beschriften
Alle erforderlichen Lohn- und Gerätekosten sind mit einzukalkulieren
Menge: 1,200 m

**00.02.0011 Geräteeinsatz Infrarotsptroskop**
Der Einsatz umfasst die Gestellung eines geeigneten Nahinfrarot- (NIR) Analysator für das schnelle zersörungsfreier Vor-ORt-Screening zur Erkennung asbesthaltiger Materialien. Inkl. Messung, Datenspeicherung und geeignetem Personal sowie das Umsetzen von Ansatzpunkt zu Ansatzpunkt. Ergebnisse der Alle erforderliichen Lohn- und Gerätekosten sind mit einzukalkulieren.
Menge: 1,000 d

**00.02.0012 Flächenfreilegung Fräsen; Überbau**
Betonoberfläche zur Beprobung von Abstandshaltern / Mauerstärken mittels Trockenfräsverfahren lagenweise freilegen. EP gilt für 1 cm Frästiefe.
Bauwerktei: Überbau.
Erschwernisse  für Überkopfarbeiten sind einzukalkulieren.
Erschwernisse nach Unterlagen des AG. Inkl. Arbeits-, Gesundheitsschutz. Inkl. Einsatz von Restfaserbindemittel Asbest. Staubarmes  Arbeitsverfahren. Abbruchgut staubfrei auffangen und nach Wahl des AN entsorgen. Freigelegte Flächen mit geeignetem Mörtel verschließen.
Alle erforderlichen Lohn- und Gerätekosten sind mit einzukalkulieren
Menge: 2,000 m2

**00.02.0013 Flächenfreilegung Fräsen; Pfeiler**
Betonoberfläche zur Beprobung von Abstandshaltern / Mauerstärken mittels Trockenfräsverfahren lagenweise freilegen. EP gilt für 1 cm Frästiefe.
Bauwerktei: Pfeiler.
Erschwernisse Überkopf-Arbeiten nach Unterlagen des AG sind einzukalkulieren. Inkl. Arbeits-, Gesundheitsschutz. Inkl. Einsatz von Restfaserbindemittel Asbest. Staubarmes Arbeitsverfahren. Abbruchgut staubfrei auffangen und nach Wahl des AN entsorgen. Freigelegte Flächen mit geeignetem Mörtel verschließen.
Alle erforderlichen Lohn- und Gerätekosten sind mit einzukalkulieren
Menge: 2,000 m2

**00.02.0014 Flächenfreilegung Fäsen, Widerlager**
Betonoberfläche zur Beprobung von Abstandshaltern / Mauerstärken mittels Trockenfräsverfahren lagenweise freilegen. EP gilt für 1 cm Frästiefe.
Bauwerktei: Arbeiten am Widerlager.
Erschwernisse durch abtragen der Verblendung sind einzukalkulieren. Inkl. Arbeits-, Gesundheitsschutz. Inkl. Einsatz von Restfaserbindemittel Asbest. Staubarmes Arbeitsverfahren. Abbruchgut staubfrei auffangen und nach Wahl des AN entsorgen. Freigelegte Flächen mit geeignetem Mörtel verschließen.
Alle erforderlichen Lohn- und Gerätekosten sind mit einzukalkulieren
Menge: 2,000 m2

**00.02.0015 Aufnahme Beprobung Abstandshalter VDI**
Beprobung Abstandshalter durch Stemm- oder Meißelarbeiten gemäß VDI 3866 Blatt 1.
Tiefe: max 4 cm
Abbruchgut aufnehmen und ordnungsgemäß luftdicht verpacken sowie beschriften. Überschußmaterial nach Wahl des AN entsorgen. AS 170605*
Inkl. Arbeits- und Gesundheitsschutz gemäß TRGS 519.
Inkl. Einsatz von Restfaserbindemittel Asbest.
Freigelegte Flächen nach Probenahme fachgerecht verschließen.
Lohn und Gerätekosten sind einzukalkulieren.
Menge: 6,000 St

**00.02.0016 Probenahme Beschichtung Geländer**
Probenahme der Beschichtung von Geländer  zur Schadstofferkundung. (Schwermetalle, PAK, PCB EP gilt für Einzelprobeentnahme inkl. evtl. Mischprobenerstellung.
Entnommenes Material in luftdicht verschließbaren Behältern abfüllen und Behälter beschriften.
Alle erforderlichen Lohn- und Gerätekosten sind mit einzukalkulieren
Menge: 2,000 St

**00.02.0017 Probenahme Mörtel Geländer**
Probenahme des Mörtels von Geländerpfostenverankerungen zur Schadstofferkundung. EP gilt für Einzelprobeentnahme inkl. evtl. Mischprobenerstellung.
Entnommenes Material in luftdicht verschließbaren Behältern abfüllen und Behälter beschriften.
Alle erforderlichen Lohn- und Gerätekosten sind mit einzukalkulieren
Menge: 2,000 St

**00.02.0018 Probenahme Pflaster**
Fachgerechte Probenahme Pflastersteine für die chemische Analytik. EP gilt für eine Einzelprobe, Entnommenes Material in luftdicht verschließbarene Behältern abfüllen und Behälter beschriften.
Probenahmestelle wieder verfüllen und verdichten, ggf. Verfüllungsmaterial zuliefern.
Dokumentation durch Probenahmeprotokoll.
Alle erforderlichen Lohn- und Gerätekosten sind mit einzukalkulieren
Menge: 2,000 St

**00.02.0019 Probenahme Bordstein**
Fachgerechte Probenahme Bordstein für chemische Analytik. EP gilt für eine Einzelprobe. Entnommenes Material in luftdicht verschließbaren Behältern abfüllen und Behälter beschriften.
Probenahmestelle wieder verfüllen und verdichten, ggf. Verfüllungsmaterial zuliefern.
Dokumentaion durch Probenahmeprotokoll.
Alle erforderlichen Lohn- und Gerätekosten sind mit einzukalkulieren
Menge: 2,000 St

**00.02.0020 Probenahme Fugenmaterial**
Probenahme des bituminösen Fugenmaterials zur Schadstofferkundung (PAK, Asbest, PCB7). EP gilt für Einzelprobeentnahme inkl. evtl. Mischprobenerstellung.
Entnommenes Material in luftdicht verschließbaren Behältern abfüllen und Behälter beschriften.
Probenahmestelle ggf. wieder verfüllen und verdichten, ggf. Verfüllmaterial zuliefern.
Alle erforderlichen Lohn- und Gerätekosten sind mit einzukalkulieren
Menge: 2,000 St

*Hinweis: Folgende OZ werden angewendet für die Entnahme der Bodenproben*

**00.02.0021 Probeentnahme Boden**
Kleinrammbohrverfahren nach DIN EN ISO 22475-1 durchführen. Durchmesser mind. 50 mm. Schichtenverzeichnis nach DIN EN ISO 22475-1 und DIN ISO EN 14688-1/-2 sowie Bohrprofil nach DIN 4023 führen. Feststellung und Dokumentation des Grundwasserstandes je Bohr-/Sondieransatzpunktes. Tiefe bis 5,00m. Ansatzpunkt nach Absprache mit AG. Alle erforderlichen
Alle erforderlichen Lohn- und Gerätekosten sind mit einzukalkulieren
Menge: 2,000 St

*Hinweis: Folgende OZ werden angewendet für die Grundwassermessstände*

**00.02.0022 Temporäre GW-Messstelle**
Ausbau einer Kleinrammbohrung (Ø ≥ DN 50mm) zur temporären Grundwassermessstelle (d= 1 Zoll) einschließlich Lieferung von PVC-Filter- und Vollrohren. Baugrund: Boden.
Die Bohrarbeiten werden gesondert vergütet.
Die Anzahl der Filterrohre ist den Bodenverhältnissen anzupassen. Einmessen des Grundwasserspiegels unmittelbar nach dem Ausbau und im Ruhestand mit Angaben in m NHN.
Einschließlich Rückbau der temporären Messstelle.
Endtiefe: bis 5m.
Alle erforderlichen Lohn- und Gerätekosten sind mit einzukalkulieren
Menge: 1,000 St

**00.02.0023 Kleinrammbohrung < 5,00m**
Kleinrammbohrverfahren nach DIN EN ISO 22475-1 durchführen. Durchmesser mind. 50 mm. Schcihtenverzeichnis nach DIN EN ISO 22475-1 und DIN ISO EN 14688-1/-2 sowie Bohrprofil nach DIN 4023 führen. Feststellung und Dokumentation des Grundwasserstandes je Bohr-/Sondieransatzpunktes. Tiefe bis 5,00m. Ansatzpunkt nach Absprache mit AG. Alle erforderlichen
Alle erforderlichen Lohn- und Gerätekosten sind mit einzukalkulieren
Menge: 1,000 St

*Hinweis: Folgende Positionen werden verwendet für Entnahme des Bankettes*

**00.02.0024 Probeentnahme v. Einzelpr. Bankettschälgut**
Probeentnahmen von Einzelproben.
Probenentnahme aus Bankettschälgut.
Lage der Probenentnahme : 0,30m vom befestigten Fahrbahnrand
Horizontweise beproben
Probenahmetiefe bis max 10 cm.
Proben fachgerecht luftdicht verpacken und Behälter beschriften.
Probenentnahme einschließlich Probenentnahmeprotokoll.
Probenahmestelle wieder verfüllen und verdichten,
lt. Banktettschälgutrichtlinie
Alle erforderlichen Lohn- und Gerätekosten sind mit einzukalkulieren
Menge: 8,000 St

**00.02.0025 Probeentnahme v. Einzelpr. Bankett**
Probeentnahmen von Einzelproben.
Probenentnahme aus Bankett.
Lage der Probenentnahme : 0,30m vom befestigten Fahrbahnrand
Horizontweise beproben
Probenahmetiefe bis max 40 cm.
Proben fachgerecht luftdicht verpacken und Behälter beschriften.
Probenentnahme einschließlich Probenentnahmeprotokoll.
Probenahmestelle wieder verfüllen und verdichten,
Alle erforderlichen Lohn- und Gerätekosten sind mit einzukalkulieren
Menge: 8,000 St

**00.02.0026 Mischprobe Bankettschälgut herstellen**
Mischprobe aus mind. 10 Einzelproben mit Hilfe des Probenteilers für die chem. Analytik herstellen, inkl. Rückstellprobe. Die Probenahme Bankettschälgut wird gesondert vergütet.
Alle erforderlichen Lohn- und Gerätekosten sind mit einzukalkulieren
Menge: 2,000 St

#### Unterabschnitt 00.03 Laborversuche

*Hinweis: Folgende Positionen werden angewendet für Untersuchungen am Brückenbauwerk*

**00.03.0001 Chemische Analyse RC/Feststoff**
Chemische Analyse RC/Bauschutt (Feststoffparameter). Mindestuntersuchungsumfang gemäß Tabelle 3 für RC im "Konzept zu umweltrelevanten Untersuchungen von Ausbaustoffen" (Anlage zur LB).
Probenahme wird gesondert vergütet.
Alle erforderlichen Lohn- und Gerätekosten sind mit einzukalkulieren
Menge: 6,000 St

**00.03.0002 Analyse DepV ergänzend**
Ergänzende chemische Analyse DepV, Ergänzungsparameter zur Ersatzbaustoffverordnung gemäß Tabelle 6 im "Konzept zu umweltrelevanten Untersuchungen von Ausbaustoffen" (Anlage zur LB).
Probenahme wird gesondert vergütet.
Alle erforderlichen Lohn- und Gerätekosten sind mit einzukalkulieren
Menge: 6,000 St

**00.03.0003 Chemische Analyse RC/Eluat 2:1**
Chemische Analyse RC/Bauschutt im 2:1 Schütteleluat. Untersuchungsumfang gemäß Tabelle 3a für RC gemäß ErsatzbaustoffV im "Konzept zu umweltrelevanten Untersuchungen von Ausbaustoffen" (Anlage zur LB).
Probenahme wird gesondert vergütet.
Alle erforderlichen Lohn- und Gerätekosten sind mit einzukalkulieren
Menge: 6,000 St

**00.03.0004 Chemische Analyse RC/Elaut 10:1**
chemische Analyse RC/Bauschutt gemäß LAGA M20 TR Bauschutt (10:1 Eluat).Untersuchungsumfang gemäß Tabelle 3a für RC nach LAGA Bauschutt im "Konzept zu umweltrelevanten Untersuchungen von Ausbaustoffen". (Anlage zur LB).
Probenahme wird gesondert vergütet.
Alle erforderlichen Lohn- und Gerätekosten sind mit einzukalkulieren
Menge: 6,000 St

**00.03.0005 Bestimmung Säureneutralisation**
Bestimmung der Eluierbarkeit mit wässrigen Medien bei konstantem pH-Wert. Gemäß Deponieverordnung.
Alle erforderlichen Lohn- und Gerätekosten sind mit einzukalkulieren
Menge: 6,000 St

**00.03.0006 Bestimmung Massengehalt Asbest;**
Bestimmung des Asbestgehaltes gemäß REM/EDX IFA (BIA)-Verfahren 7487. Angabe des Gehaltes an WHO-Fasern.
Brückenbeton
Probenahme über gleiche Schichten. Die Anzahl der Beprobungen ist im Vorfeld mit dem AG abzustimmen.
Alle erforderlichen Lohn- und Gerätekosten sind mit einzukalkulieren
Menge: 6,000 St

**00.03.0007 Bestimmung Massengehalt Asbest;**
Bestimmung des Asbestgehaltes gemäß VDI Richtlinie 3866, Blatt 5, inkl. Analysenprotokoll. Angabe der Art der Asbestfaser inkl. REM-Aufnahme.

Nachweisgrenze 1 M.-%
Alle erforderlichen Lohn- und Gerätekosten sind mit einzukalkulieren
Menge: 8,000 St

**00.03.0008 Bestimmung Massengehalt Asbest;**
Bestimmung des Asbestgehaltes gemäß VDI Richtlinie 3866, Blatt 5, Anhang B inkl. Analysenprotokoll. Angabe der Art der Asbestfaser inkl. REM-Aufnahme. Nachweisgrenze 0,001 M.-%
Fugenvergussmasse am Brückenbauwerk
Alle erforderlichen Lohn- und Gerätekosten sind mit einzukalkulieren
Menge: 4,000 St

**00.03.0009 Bestimmung Druckfestigkeit**
Bestimmung der Druckfestigkeit Beton, je Probekörper, nach DIN EN 12390-3 und TP Beton-StB, Abschnitt 4.2.4.1
Menge: 6,000 St

**00.03.0010 Analyse Beschichtung**
Analyse Beschichtung / Korrosionsschutz Stahl Geländer + Rohrleitung  nach PCB7, Blei, Zink und Strontium sowie Cadmium, Carbonate.
Alle erforderlichen Lohn- und Gerätekosten sind mit einzukalkulieren
Menge: 4,000 St

**00.03.0011 Analyse Mörtel**
Analyse PCB7 gemäß DIN EN 17322.
Alle erforderlichen Lohn- und Gerätekosten sind mit einzukalkulieren
Menge: 2,000 St

**00.03.0012 Bestimmung PAK, PCB, Phenole Fugenvergussmasse+Kappenbeschichtung**
Bestimmung PAK gemäß RuVA-StB 01 (Fassung 2005). Prüfverfahren PAK-Gehalt im Feststoff gemäß DIN ISO 18287 (GC-MS). Am gebundenen Material der Fugenvergussmasse (2,00 Stk)+ Abdichtungen

Analyse PCB 7 gemäß DIN EN 17322.

Bestimmung des Abfallschlüssel gemäß europäischen Abfallverzeichnis.
Alle erforderlichen Lohn- und Gerätekosten sind mit einzukalkulieren
Menge: 4,000 St

*Hinweis: Folgende Positionen werden angewendet für die Brückenfahrbahn+Fahrbahn A1 unterm Brückenbauwerk*
Folgende Positionen werden angewendet für die Brückenfahrbahn

**00.03.0013 Trennen der Schichten am Bohrkern DN 150 mm**
Bohrkern Asphalt  Innendurchmesser 150mm. Die Anzahl der Trennschnitte ist vorher mit dem AG abzustimmen.
Alle erforderlichen Lohn- und Gerätekosten sind mit einzukalkulieren
Menge: 14,000 St

**00.03.0014 Bestimmung der Schichtdicken**
Bestimmung der Schichtdicken
Bestimmung der Schichtdicken am Bohrkern, je Schicht.
Alle erforderlichen Lohn- und Gerätekosten sind mit einzukalkulieren
Menge: 14,000 St

**00.03.0015 Bestimmung Erweichungspunkt RuK**
Bestimmung des Erweichungspunktes RuK nach DIN EN 1427.
Die Extraktion des Bitumens ist mit einzukalkulieren.
Alle erforderlichen Lohn- und Gerätekosten sind mit einzukalkulieren
Menge: 14,000 St

**00.03.0016 Bestimmung der elastischen Rückstellung**
Bestimmung der elast. Rückstellung nach DIN EN 13398.
Alle erforderlichen Lohn- und Gerätekosten sind mit einzukalkulieren
Menge: 14,000 St

**00.03.0017 Bestimmung der Gesteinsart**
Bestimmung der Gesteinsart, Körnung > 2mm.
Alle erforderlichen Lohn- und Gerätekosten sind mit einzukalkulieren
Menge: 14,000 St

**00.03.0018 Asbest Gussasphalt BIA**
Bestimmung des Asbestgehaltes gemäß REM/EDX IFA (BIA)-Verfahren 7487. Angabe des Gehaltes an WHO-Fasern.

Gussasphalt (2,00 Stk)+ Abdichtung (2,00 Stk)

Alle erforderlichen Lohn- und Gerätekosten sind mit einzukalkulieren
Menge: 4,000 St

**00.03.0019 Asbest Asphalt Brückenvorfelder BIA**
Bestimmung des Asbestgehaltes gemäß REM/EDX IFA (BIA)-Verfahren 7487. Angabe des Gehaltes an WHO-Fasern.

Asphalt, Brückenvorfelder

Alle erforderlichen Lohn- und Gerätekosten sind mit einzukalkulieren
Menge: 6,000 St

**00.03.0020 PAK und Phenolanalyse**
Untersuchung des PAK-Gehaltes nach DIN EN ISO 18287 (GC-MS) und Phenolindex gemäß RUVA-StB 01, Fassung 2005 am gebundenen Material Asphaltschutzschicht (2,00 Stk) und Schweißbahn (2,00 Stk) und Gussasphaltschicht (2,00 Stk).
Bestimmung des Abfallschlüssel gemäß europäischen Abfallverzeichnis.
Alle erforderlichen Lohn- und Gerätekosten sind mit einzukalkulieren
Menge: 6,000 St

**00.03.0021 PAK und Phenolanalyse**
Untersuchung des PAK-Gehaltes nach DIN EN ISO 18287 (GC-MS) und Phenolindex gemäß RUVA-StB 01, Fassung 2005 am gebundenen Material Brückenvorfelder und Fahrbahn A27 unterm Brückenbauwerk Asphaltdeckschicht (4,00 Stk) und Asphaltbinderschicht (4,00 Stk) und Asphalttragschicht (4,00 Stk).
Bestimmung des Abfallschlüssel gemäß europäischen Abfallverzeichnis.
Alle erforderlichen Lohn- und Gerätekosten sind mit einzukalkulieren
Menge: 12,000 St

*Hinweis: Folgende Positionen werden verwendet für Bodenmaterial*

**00.03.0022 Analyse DepV ergänzend**
Ergänzende chemische Analyse DepV, Ergänzungsparameter zur Ersatzbaustoffverordnung gemäß Tabelle 6 im "Konzept zu umweltrelevanten Untersuchungen von Ausbaustoffen" (Anlage zur LB).
Probenahme wird gesondert vergütet
Alle erforderlichen Lohn- und Gerätekosten sind mit einzukalkulieren
Menge: 4,000 St

**00.03.0023 Analyse Boden Feststoff**
Chemische Analyse Bodenmaterial (Feststoffparameter). Mindestuntersuchungsumfang gemäß Tabelle 2 für Bodenmaterial im "Konzept zu umweltrelevanten Untersuchungen von Ausbaustoffen" (Anlage zur LB). Inkl. Trennen der Feinfraktion, Grob oder Gesamtfraktion für Bodenmaterial für weniger <10% Feinbestandteil  < 2 mm. TOC nach DIN EN 17505.
Probenahme wird gesondert vergütet.
Alle erforderlichen Lohn- und Gerätekosten sind mit einzukalkulieren
Menge: 4,000 St

**00.03.0024 Analyse Boden Eluat 2:1**
Chemische Analyse Bodenmaterial im 2:1 Schütteleluat. Untersuchungsumfang gemäß Tabelle 2a für Bodenmaterial gemäß ErsatzbaustoffV im "Konzept zu umweltrelevanten Untersuchungen von Ausbaustoffen" (Anlage zur LB). Inkl. Trennen der Feinfraktion < 2 mm.
Probenahme wird gesondert vergütet.
Menge: 4,000 St

**00.03.0025 Analyse Boden Eluat 10:1**
Chemische Analyse Bodenmaterial gemäß LAGA M20 TR Boden (10:1 Eluat). Untersuchungsumfang gemäß Tabelle 2a für Bodenmaterial nach LAGA TR Boden im "Konzept zu umweltrelevanten Untersuchungen von Ausbaustoffen" (Anlage zur LB). Inkl. Trennen der Feinfraktion < 2 mm.
Probenahme wird gesondert vergütet.
Alle erforderlichen Lohn- und Gerätekosten sind mit einzukalkulieren
Menge: 4,000 St

**00.03.0026 Analyse RC Feststoff**
Chemische Analyse RC/Bauschutt (Feststoffparameter). Mindestuntersuchungsumfang gemäß Tabelle 3 für RC im "Konzept zu umweltrelevanten Untersuchungen von Ausbaustoffen" (Anlage zur LB).
Probenahme wird gesondert vergütet.
Alle erforderlichen Lohn- und Gerätekosten sind mit einzukalkulieren.
Menge: 4,000 St

**00.03.0027 Analyse RC Eluat 2:1**
Chemische Analyse RC/Bauschutt im 2:1 Schütteleluat. Untersuchungsumfang gemäß Tabelle 3a für RC gemäß ErsatzbaustoffV im "Konzept zu umweltrelevanten Untersuchungen von Ausbaustoffen" (Anlage zur LB).
Probenahme wird gesondert vergütet.
Alle erforderlichen Lohn- und Gerätekosten sind mit einzukalkulieren.
Menge: 4,000 St

**00.03.0028 Analyse RC Eluat 10:1**
chemische Analyse RC/Bauschutt gemäß LAGA M20 TR Bauschutt (10:1 Eluat).Untersuchungsumfang gemäß Tabelle 3a für RC nach LAGA Bauschutt im "Konzept zu umweltrelevanten Untersuchungen von Ausbaustoffen". (Anlage zur LB).
Probenahme wird gesondert vergütet.
Alle erforderlichen Lohn- und Gerätekosten sind mit einzukalkulieren.
Menge: 4,000 St

**00.03.0029 Bestimmung des Brenn- und Heizwertes**
Gemäß DepV nach DIN EN 15170.
Alle erforderlichen Lohn- und Gerätekosten sind mit einzukalkulieren.
Menge: 4,000 St

**00.03.0030 Bestimmung Atmungsaktivität**
Gemäß DepV, nur anwendbar bei einem pH-Wert von 6,8 bis
8,2
Alle erforderlichen Lohn- und Gerätekosten sind mit einzukalkulieren.
Menge: 4,000 St

**00.03.0031 Bestimmung der Gasbildung (GB21)**
Gemäß DepV nach DIN 38414-8
Alle erforderlichen Lohn- und Gerätekosten sind mit einzukalkulieren.
Menge: 4,000 St

**00.03.0032 Bestimmung Säureneutralisation**
Bestimmung der Eluierbarkeit mit wässrigen Medien bei konstantem pH-Wert. Gemäß Deponieverordnung.
Alle erforderlichen Lohn- und Gerätekosten sind mit einzukalkulieren.
Menge: 4,000 St

*Hinweis: Folgende Positionen werden verwendet für Pflastermaterial+Bordstein*

**00.03.0033 Analyse RC Feststoff**
Chemische Analyse RC/Bauschutt (Feststoffparameter). Mindestuntersuchungsumfang gemäß Tabelle 3 für RC im "Konzept zu umweltrelevanten Untersuchungen von Ausbaustoffen" (Anlage zur LB).
Probenahme wird gesondert vergütet.
Alle erforderlichen Lohn- und Gerätekosten sind mit einzukalkulieren.
Menge: 4,000 St

**00.03.0034 Analyse RC Eluat 2:1**
Chemische Analyse RC/Bauschutt im 2:1 Schütteleluat. Untersuchungsumfang gemäß Tabelle 3a für RC gemäß ErsatzbaustoffV im "Konzept zu umweltrelevanten Untersuchungen von Ausbaustoffen" (Anlage zur LB).
Probenahme wird gesondert vergütet.
Alle erforderlichen Lohn- und Gerätekosten sind mit einzukalkulieren.
Menge: 4,000 St

**00.03.0035 Analyse RC Eluat 10:1**
chemische Analyse RC/Bauschutt gemäß LAGA M20 TR Bauschutt (10:1 Eluat).Untersuchungsumfang gemäß Tabelle 3a für RC nach LAGA Bauschutt im "Konzept zu umweltrelevanten Untersuchungen von Ausbaustoffen". (Anlage zur LB).
Probenahme wird gesondert vergütet.
Alle erforderlichen Lohn- und Gerätekosten sind mit einzukalkulieren.
Menge: 4,000 St

*Hinweis: Folgende Positionen werden verwendet für SOB bei den Brückenvorfelder; auf der A1 und Hinterfüllungsbereiche*
Folgende Positionen werden verwendet für SOB auf der A27 und Hinterfüllungsbereiche

**00.03.0036 Analyse DepV ergänzend**
Ergänzende chemische Analyse DepV, Ergänzungsparameter zur Ersatzbaustoffverordnung gemäß Tabelle 6 im "Konzept zu umweltrelevanten Untersuchungen von Ausbaustoffen" (Anlage zur LB).
die oberen 30 cm der ungebundenen Schichten.
Probenahme wird gesondert vergütet.
Alle erforderlichen Lohn- und Gerätekosten sind mit einzukalkulieren.
Menge: 6,000 St

**00.03.0037 Analyse Boden Feststoff**
Chemische Analyse Bodenmaterial (Feststoffparameter). Mindestuntersuchungsumfang gemäß Tabelle 2 für Bodenmaterial im "Konzept zu umweltrelevanten Untersuchungen von Ausbaustoffen" (Anlage zur LB). Inkl. Trennen der Feinfraktion < 2 mm. TOC nach DIN EN 17505.
Probenahme wird gesondert vergütet.
Alle erforderlichen Lohn- und Gerätekosten sind mit einzukalkulieren.
Menge: 6,000 St

**00.03.0038 Analyse Boden Eluat 2:1**
Chemische Analyse Bodenmaterial im 2:1 Schütteleluat. Untersuchungsumfang gemäß Tabelle 2a für Bodenmaterial gemäß ErsatzbaustoffV im "Konzept zu umweltrelevanten Untersuchungen von Ausbaustoffen" (Anlage zur LB). Inkl. Trennen der Feinfraktion < 2 mm.
Probenahme wird gesondert vergütet.
Alle erforderlichen Lohn- und Gerätekosten sind mit einzukalkulieren.
Menge: 6,000 St

**00.03.0039 Analyse Boden Eluat 10:1**
Chemische Analyse Bodenmaterial gemäß LAGA M20 TR Boden (10:1 Eluat). Untersuchungsumfang gemäß Tabelle 2a für Bodenmaterial nach LAGA TR Boden im "Konzept zu umweltrelevanten Untersuchungen von Ausbaustoffen" (Anlage zur LB). Inkl. Trennen der Feinfraktion < 2 mm.
Probenahme wird gesondert vergütet.
Alle erforderlichen Lohn- und Gerätekosten sind mit einzukalkulieren.
Menge: 6,000 St

**00.03.0040 Analyse DepV ergänzend**
Ergänzende chemische Analyse DepV, Ergänzungsparameter zur Ersatzbaustoffverordnung gemäß Tabelle 6 im "Konzept zu umweltrelevanten Untersuchungen von Ausbaustoffen" (Anlage zur LB).
die unteren 70 cm der ungebundenen Schichten.
Probenahme wird gesondert vergütet.
Alle erforderlichen Lohn- und Gerätekosten sind mit einzukalkulieren.
Menge: 6,000 St

**00.03.0041 Bestimmung Säureneutralisation**
Bestimmung der Eluierbarkeit mit wässrigen Medien bei konstantem pH-Wert. Gemäß Deponieverordnung.
Alle erforderlichen Lohn- und Gerätekosten sind mit einzukalkulieren.
Menge: 6,000 St

**00.03.0042 KGV Korngrößenverteilung**
Bestimmung Korngrößenverteilung nach DIN EN 933-1 und TP Gestein-StB, T. 4.1.2 inkl. Bestimmung des Ungleichförmigkeitsgrade
Alle erforderlichen Lohn- und Gerätekosten sind mit einzukalkulieren.
Menge: 6,000 St

*Hinweis: Folgende Positionen werden verwendet für Bankettmaterial*

**00.03.0043 Analyse DepV ergänzend**
Ergänzende chemische Analyse DepV, Ergänzungsparameter zur Ersatzbaustoffverordnung gemäß Tabelle 6 im "Konzept zu umweltrelevanten Untersuchungen von Ausbaustoffen" (Anlage zur LB).
.
Probenahme wird gesondert vergütet.
Alle erforderlichen Lohn- und Gerätekosten sind mit einzukalkulieren.
Menge: 4,000 St

**00.03.0044 Analyse Boden Feststoff**
Chemische Analyse Bodenmaterial (Feststoffparameter). Mindestuntersuchungsumfang gemäß Tabelle 2 für Bodenmaterial im "Konzept zu umweltrelevanten Untersuchungen von Ausbaustoffen" (Anlage zur LB). Inkl. Trennen der Feinfraktion < 2 mm. TOC nach DIN EN 17505.
Probenahme wird gesondert vergütet.
Alle erforderlichen Lohn- und Gerätekosten sind mit einzukalkulieren.
Menge: 4,000 St

**00.03.0045 Analyse Boden Eluat 2:1**
Chemische Analyse Bodenmaterial im 2:1 Schütteleluat. Untersuchungsumfang gemäß Tabelle 2a für Bodenmaterial gemäß ErsatzbaustoffV im "Konzept zu umweltrelevanten Untersuchungen von Ausbaustoffen" (Anlage zur LB). Inkl. Trennen der Feinfraktion < 2 mm.
Probenahme wird gesondert vergütet.
Alle erforderlichen Lohn- und Gerätekosten sind mit einzukalkulieren.
Menge: 4,000 St

**00.03.0046 Analyse Boden Boden Elaut 10:1**
Chemische Analyse Bodenmaterial gemäß LAGA M20 TR Boden (10:1 Eluat). Untersuchungsumfang gemäß Tabelle 2a für Bodenmaterial nach LAGA TR Boden im "Konzept zu umweltrelevanten Untersuchungen von Ausbaustoffen" (Anlage zur LB). Inkl. Trennen der Feinfraktion < 2 mm.
Probenahme wird gesondert vergütet.
Alle erforderlichen Lohn- und Gerätekosten sind mit einzukalkulieren.
Menge: 4,000 St

**00.03.0047 Analyse RC Feststoff**
Chemische Analyse RC/Bauschutt (Feststoffparameter). Mindestuntersuchungsumfang gemäß Tabelle 3 für RC im "Konzept zu umweltrelevanten Untersuchungen von Ausbaustoffen" (Anlage zur LB).
Probenahme wird gesondert vergütet.
Alle erforderlichen Lohn- und Gerätekosten sind mit einzukalkulieren.
Menge: 4,000 St

**00.03.0048 Analyse RC Eluat 2:1**
Chemische Analyse RC/Bauschutt im 2:1 Schütteleluat. Untersuchungsumfang gemäß Tabelle 3a für RC gemäß ErsatzbaustoffV im "Konzept zu umweltrelevanten Untersuchungen von Ausbaustoffen" (Anlage zur LB).
Probenahme wird gesondert vergütet.
Alle erforderlichen Lohn- und Gerätekosten sind mit einzukalkulieren.
Menge: 4,000 St

**00.03.0049 Analyse RC Eluat 10:1**
chemische Analyse RC/Bauschutt gemäß LAGA M20 TR Bauschutt (10:1 Eluat).Untersuchungsumfang gemäß Tabelle 3a für RC nach LAGA Bauschutt im "Konzept zu umweltrelevanten Untersuchungen von Ausbaustoffen". (Anlage zur LB).
Probenahme wird gesondert vergütet.
Alle erforderlichen Lohn- und Gerätekosten sind mit einzukalkulieren.
Menge: 4,000 St

**00.03.0050 Bestimmung Brenn- und Heizwertes**
Gemäß DepV nach DIN EN 15170.
Alle erforderlichen Lohn- und Gerätekosten sind mit einzukalkulieren.
Menge: 4,000 St

**00.03.0051 Bestimmung Atmungsaktivität AT4**
Gemäß DepV, nur anwendbar bei einem pH-Wert von 6,8 bis
8,2
Alle erforderlichen Lohn- und Gerätekosten sind mit einzukalkulieren.
Menge: 4,000 St

**00.03.0052 Bestimmung Gasbildung (GB21)**
Gemäß DepV nach DIN 38414-8
Alle erforderlichen Lohn- und Gerätekosten sind mit einzukalkulieren.
Menge: 4,000 St

**00.03.0053 Bestimmung Säureneutralisation**
Bestimmung der Eluierbarkeit mit wässrigen Medien bei konstantem pH-Wert. Gemäß Deponieverordnung.
Alle erforderlichen Lohn- und Gerätekosten sind mit einzukalkulieren.
Menge: 4,000 St

#### Unterabschnitt 00.04 Berichte

**00.04.0001 Erstellung Probenahmeplan**
*** Pauschalposition
Erstellung eines Probenahmeplan (Untersuchungskonzept) auf Grundlage der Vorerhebung des AG. Inkl. einer übersichtlichen Darstellung der Probenahmepunkte / Ansatzpunkte in einer Karte. Inhalt siehe Leistungsbeschreibung. Inkl. Fortschreibung. Der Probenahmeplan sowie die Karte ist dem AG vor Probenahme in digitaler Form vorzulegen und zu erläutern.
Alle erforderlichen Lohn- und Gerätekosten sind mit einzukalkulieren.
Menge: 1,000 Psch

**00.04.0002 Dokumentation der Prüfergebnisse**
*** Pauschalposition
Dokumentation der Probenahmeprotokolle und Angaben zu den Ansatzpunkten inkl. Einmssung, inklusive Fotodokumentation.
Alle erforderlichen Lohn- und Gerätekosten sind mit einzukalkulieren.
Menge: 1,000 Psch

**00.04.0003 Recherche**
*** Pauschalposition
Recherche bei Online-Portalen (z.B. NIBIS, HLNUG) zur Ermittlung von Daten zu GW-Ständen, Bodenart, Altlasten etc. inkl. Abfrage bei den zuständigen Behörden gemäß Unterlagen des AG.
Alle erforderlichen Lohn- und Gerätekosten sind mit einzukalkulieren.
Menge: 1,000 Psch

**00.04.0004 Ausfüllen der Exel-Vorlage des AG**
*** Pauschalposition
Ausfüllen der vom AG bereitgestellten Excel-Vorlage zur Bewertung und Zusammenfassung der Untersuchungsergebnisse der jeweiligen Ausbaustoffe gemäß Leistungsbeschreibung.
Die Tabelle ist dem AG vor Fertigstellung des Berichtes vorzulegen und zu erläutern.
Alle erforderlichen Lohn- und Gerätekosten sind mit einzukalkulieren.
Menge: 1,000 Psch

**00.04.0005 Erstellung eines Prüfberichtes**
*** Pauschalposition
Prüfbericht gemäß Leistungsbeschreibung inkl. chem.
Deklarationsanalysen, der Probenahmeprotokolle, Probenbegleitprotokolle sowie der vom AG zur Verfügung gestellten und vom AN ausgefüllten Excel Tabelle "Vorlage_Ergebnisse_Schadstoffe". Bericht in Papierform (2fach) sowie in digitaler Form.
Alle erforderlichen Lohn- und Gerätekosten sind mit einzukalkulieren.
Menge: 1,000 Psch

**00.04.0006 örtliche Inaugenscheinahme**
*** Pauschalposition
An- und Abreise zur Baustelle. In diese Position ist nur der Weg vom AN zur Baustelle und zurück einzukalkulieren einschließlich Stundenlohnsatz aller Mitfahrer während der Fahrt sowie der damit verbundenen Neben- und Verbrauchskosten. Die Anwesenheit vor Ort wird gesondert vergütet.
Örtlichkeit ist die Baumaßnahme BW 3403
Alle erforderlichen Lohn- und Gerätekosten sind mit einzukalkulieren.
Menge: 1,000 Psch

**00.04.0007 Termin Außenstelle**
*** Pauschalposition
An- und Abreise zur Außenstelle zwecks Besprechungen. In diese Position ist nur der Weg vom AN zur Außenstelle und zurück einzukalkulieren einschließlich Stundenlohnsatz der Mitfahrer des AN während der Fahrt sowie die damit verbundenen Neben- und Verbrauchskosten. Die Anwesenheit vor Ort wird gesondert vergütet.

Örtlichkeit ist die Außenstelle Verden.

Alle erforderlichen Lohn- und Gerätekosten sind mit einzukalkulieren.
Menge: 1,000 Psch

**00.04.0008 Abstimmungsgespräch online**
Abstimmungsgespräch erfolgt per Videokonferenz. Der AG benutzt dafür das System Webex und lädt den AN dazu ein.
Teilnahme des Projektverantwortlichen.
Für alle derei Bauwerke.
Alle erforderlichen Lohn- und Gerätekosten sind mit einzukalkulieren.
Menge: 1,000 h

**00.04.0009 Bohrkerne und Proben lagern**
Alle Bohrkerne und Proben lagern. Dem AG uss wähernd der Lagerzeit der Zugriff auf die Proben möglich sein.
Abrechnungseinheit: Monate für die Lagerung aller Proben.
Alle erforderlichen Lohn- und Gerätekosten sind mit einzukalkulieren.
Menge: 12,000 Mt

#### Unterabschnitt 00.05 Lohnkosten

**00.05.0001 Ingenieur/-in, Projektleiter**
Menge: 5,000 Std

**00.05.0002 Projektbearbeiter**
Menge: 5,000 Std

**00.05.0003 Techniker**
Menge: 5,000 Std

**00.05.0004 Hilfskraft**
Menge: 5,000 Std
